# Erneuerung Fenster GRS Gößnitz 5.BA
Angebotsaufforderung (GAEB 90, DA83)
DV-Nummer: HB-B004-
Währung: EUR

## Erneuerung Fensterelemente
Datum: 10.02.26

*Hinweis*
Leistungsverzeichnis
Los 1 Fensterelemente

Bauvorhaben: Schulzentrum Gößnitz

Bauherr:  Landratsamt Altenburger Land
  Lindenaustrasse 9
  04600 Altenburg

Standort:  04639 Gößnitz
  Waldenburger Straße 43

Vergabenummer: HB - B004-2026

*Hinweis*
1. Allgemeine Baubeschreibung
Das Schulungszentrum befindet sich in der Waldenburger
Straße 43 in 04639 Gößnitz.
Bei der Baumaßnahme handelt es sich um die Erneuerung
von
noch teilweise vorhandenen alten Holzfenster und
Fensterelementen im Zuge der fortführenden
Gesamtsanierung
aufgrund von starken Schädigungen in den
Rahmenkonstruktionen.
Außerdem soll das Eingangselement (Aluminium) der
Grundschule erneuert werden

In den Jahren 2007 bis 2023 wurden bereits in
Teilbereichen die maroden Holzfenster durch
Kunststoff-Fenster ersetzt.

Als Neueinbau sollen Kunststoff-Fenster des
Fabrikates
- Wertbau Komfort K825
- zweifarbig (innen weiß, außen Farbe goldenoak)
analog der bereits erneuerter Kunststoff-Fenster am
Objekt zum Einsatz kommen.

Ein Austausch der inneren und äußeren Fensterbänke ist
nur
entsprechend Bedarf und Erfordernis vorgesehen.
Die Abrechnung erfolgt nach Aufmaß.

Die vorhandenen, auszutauschenden Fenster im Bereich
des 1.Obergeschosses sind mit Vorbau-Rolladen
ausgestattet.
Als Vorarbeit -Erneuerung Fenster- müssen die Rolläden,
in Abstimmung mit dem Elektriker, demontiert und nach
Einbau
der Fenster wieder an den Fensterrahmen /
Fensterleibungen
montiert werden.

Das auszutauschenden Eingangselement im Bereich des
Einganges der Grundschule  wird neu als
Aluminium-Glaskonstruktion mit Drehflügeltüren
hergestellt.
Als Vorarbeit für die Demontage/Montage des Elements
wird
in den Anschlussbereichen  der vorhandene
Fußbodenaufbau
im Innenbereich und das Altstadtpflaster im
Außenbereich
aufgenommen und nach Fertigstellung der Arbeiten wieder
hergestellt.
Bei den Arbeiten ist zwingend zu beachten, das die
direkt an
das Element anschließenden beiden Heizkörper nicht
beschädigt werden.

Der AG behält sich eine Leistungsminimierung bzw.
Weiterbeauftragung entsprechend der finanziellen
Mittelbereitstellung vor.

2. Geltungsbereich
Der sachliche Geltungsbereich ergibt sich ebenso wie
die technische Ausführung aus
- VOB B und C aktuelle Fassung
- DIN 18355 - Tischlerarbeiten, sowie den DIN
Vorschriften für
Bauteile, Elemente und Material
- DIN 18357 - Beschlagarbeiten
- DIN 18361 - Verglasungsarbeiten
- DIN 4109 - Schallschutz im Hochbau
- DIN 1055-4 - Lastannahmen für Bauten, Verkehrslasten
- DIN 1055-4 - Lastannahmen für Bauten, Verkehrslasten,
  Windlasten
- DIN 14351 - Fenster und Außentüren
- DIN 18202 - Toleranzen im Hochbau
- DIN 18299 - allg. Regeln für Bauarbeiten jeder Art
- DIN EB 356 - Aushebelschutz
- DIN V ENV 1627 - Fenster, Türen,
  Abschlüsse -
Einbruchhemmung
- DIN EN 12207 - Fugendurchlässigkeit
- DIN EN 12208 - Schlagregendichtheit
- DIN EN 12210 - Widerstandsfähigkeit gegen Windlast
- EnEV aktuelle Fassung
- DIN 18350 - Putz- und Stuckarbeiten
- DIN 18360 - Metallbauarbeiten
- DIN 12400 - Dauerfunktion

Im Hinblick auf statische Anforderungen bei Fenstern
sind die
entsprechenden DIN-Normen zu beachten.
Für die Ausführung der Tischlerarbeiten sind ergänzend
zu den
DIN-Bestimmungen auch die Richtlinien des Institutes
für
Fenstertechnik e.V. in Rosenheim anzuwenden.
Bei Widersprüchen haben diese Richtlinien Vorrang zu
den
DIN-Vorschriften.
Bei Verglasungen, die in den Auftragsbereich der
Tischlerarbeiten fallen, sind zusätzlich zu den
entsprechenden
DIN-Bestimmungen auch die Vorschriften der
Isolierglashersteller zu beachten.

3. Preisinhalt
Soweit in dem Leistungsverzeichnis nichts anders
vorgesehen ist, gilt in Ergänzung an die
DIN-Vorschriften:
Alle Anschlüsse an angrenzende Bauteile einschl.
Fugendichtung sowie alle Falzdichtungen sind in die
Preise
einzurechnen.
Mit den Preisen ist die komplette Leistung einschl.
Lieferung
abgegolten, falls in den besonderen Hinweisen oder den
Leistungsbeschreibungen nichts anderes zum Ausdruck
kommt.

Nebenleistungen werden nicht gesondert vergütet und
gehören
ohne Erwähnung zur vertraglichen Leistung.
Im Zweifel gelten zur Abgrenzung von Neben- und
Besonderen
Leistungen die ATV DIN 18299 ff (VOB/C)

Die Einheitspreise des Angebotes sind maßgebend.

Etiketten, Klebestreifen und dergleichen sind vor der
Übergabe
kostenlos zu entfernen.
Das Justieren von Beschlägen, das Gangbarmachen der
Fenster ist in die Preise einzurechnen.

Für die Montage erforderliche Gerüstarbeiten sind,
wenn nicht separat ausgewiesen, in die EP einzurechnen.
Sie werden nicht gesondert vergütet.
Gleiches gilt für das Weiterrücken sowie mehrfaches
Umsetzen
von Gerüsten im Zuge des Arbeitsfortschrittes und der
Baubereiche, wenn nicht extra ausgewiesen.

Erforderliche Aufmaßarbeiten für die Herstellung
obliegen dem
AN und werden nicht gesondert vergütet.
Es sind keine Fertigungsmaße angegeben.
Alle Fertigungsmaße sind zwingend am Bau zu nehmen.

Sofern keine gesonderte Position ausgeschrieben ist,
sind die Kosten für die nicht vom AG bereitgestellte
Baustelleneinrichtung in die Preise einzurechnen.
Für den Verschluß von Lager- und Arbeitsplätzen sowie
evtl. bereitgestellte Räume hat der AN selbst zu
sorgen.

Eine Medienzuführung wie Strom, Wasser etc. von einer
vorh.
Anschlußstelle zur Bedarfsstelle ist Bestandteil der
Baustelleneinrichtung und obliegt dem AN.
Umlagen für Wasser, Strom u.a. sind in den besonderen
Vertragsbedingungen ausgewiesen.

Ausbaumaterial/Schutt u.dgl. sind sofort nach dem
Ausbauen
entsprechend den gültigen Vorschriften zu entsorgen.
Dadurch entstehende Mehraufwendungen sind vom AN in die
EP einzukalkulieren.
Restmaterial, sofern es vom AG nicht übernommen wird,
Verpackung, Behälter, Schutt u. dgl. ist kostenlos zu
beseitigen
und entsprechend den gültigen Vorschriften zu
entsorgen.
Eine Entsorgung in vorh. Schulcontainer ist
grundsätzlich
nicht zulässig.

4. Besondere Hinweise
Auf dem Gelände des Schulhofes stehen Park,-Lager- und
Stellflächen für jeweiliges Baustellengerät in sehr
beschränktem
Umfang zur Verfügung. Prinzipiell ist davon
auszugehen, daß
angelieferte Materialien sofort eingebaut werden und
eine
Zwischenlagerung nur in Absprache mit dem AG bzw. der
Schulleitung/Nutzer erfolgt. Der Schulbereich ist
jederzeit frei
von Baumaterial, Baustoffen und Baugeräte jeder Art,
freizuhalten.

Die Zufahrt zum Objekt erfolgt über die Umgehung
Waldenburger Straße und nur nach vorheriger Abstimmung
mit
der Schulleitung/Nutzer bzw. dem Auftraggeber.
Es gilt die StVO.
Personenverkehr jeglicher Art hat immer Vorrang.
Zufahren innerhalb des Objektes zum Einbaubereich sind
nur
bedingt bzw. gar nicht möglich.
Transportwege von bis zu ca. 75 m innerhalb des
Gebäudes
sind einzuplanen.
Verunreinigungen aus Transporten resultierend und
Bauschutt
sind sofort vom AN zu beseitigen.
Eine Staub- und Schmutzbelästigung ist auf ein
Mindestmaß zu
reduzieren. Die Fußböden und das Mobiliar sind bei den
Demontage- und Montagearbeiten abzudecken und vor
Beschädigung zu schützen.
Die Räume und Transportwege sind täglich nach Abschluß
der
Arbeiten besenrein zu übergeben.
Bei Nichtgewährtleistung behält sich der AG
Ersatzvornahmen
zur Baureinigung zu Lasten des AN vor.

Bei Ausführung der Leistungen während des laufenden
Schulbetriebes, hat sich der Ausführungsbetrieb auf
diese
Belange einzustellen und Arbeitszeitverlagerungen -ab
14 Uhr in
2. Schicht und S amstags- zu berücksichtigen.
An schulunterrichtsfreien Tagen ist mit einer maximalen
Arbeitskräfteanzahl - mindestens 2 - 3 Personen -
die Baustelle zu besetzen und die Arbeiten zügig
fortzuführen.
Besonders Augenmerk ist auf eine Minimierung der Lärm-
und
Staubbelästigung zu legen.

Soweit Detailskizzen und Ansichtspläne dem
Leistungsverzeichnis beiliegen, dienen diese der
Darstellung
der Fensterart und der Öffnungsart als Anhalt für die
Angebotserarbeitung.
Zeichnungen zu wesentlichen Details der
Fensterkonstruktionen
und der Anschlüsse zum Baukörper sind durch den
Auftragnehmer vor Arbeitsaufnahme dem Auftraggeber
vorzulegen.

Die Fensterkonstruktionen einschließlich der
Verbindungselemente, müssen alle planmäßig auf sie
einwirkende Kräfte aufnehmen können.

Unterschiedliche Werkstoffe und Lieferformen (z.B.
Profile,
Bleche, Bänder) sind entsprechend den Anforderungen an
das
Erscheinungsbild aufeinander abzustimmen. Bei mehreren
Ausführungsarten ist die Entscheidung mit dem
Aufraggeber
herbeizuführen.

Die Anschlüsse an den Baukörpern, müssen den
bauphysikalischen Anforderungen an Wärmeschutz,
Feuchtigkeitsschutz, Schallschutz und Fugenbewegungen
entsprechen. Für die äußere Abdichtung der Fugen sind
elastische Werkstoffe zu verwenden, die alterungs- und
witterungsbeständig sein müssen. Die Abdichtungen zum
Baukörper sind in die EP einzurechnen.

Leichtmetalleloxierte oder polierte Beschläge sind
während der
Bauzeit gegen Beschädigungen und Verunreinigungen mit
entsprechenden Folien oder Klebestreifen zu schützen
und
später wieder zu entfernen.

Alle eingebauten Werkstücke sind einwandfrei gangbar zu
machen, Schlösser, Getriebe, Schließfallen, Riegel,
Bänder und
alle beweglichen Teile sind zu reinigen und zu ölen.

Beschlagteile müssen so ausgeführt sein, daß die
Funktion der
Fenster auf die Dauer sichergestellt ist. Sie müssen
einen
ausreichenden Schutz gegen Fehlbedienung aufweisen.
Drehkippbeschläge müssen justierbar sein.

Falze zur Aufnahme von Verglasungen müssen den
DIN-Normen und bei der Verwendung von
Mehrscheiben-ISO-Glas auch den Einbaurichtlinien der
Isolierglashersteller entsprechen.
Die Glasdicken sind unter Berücksichtigung der
Anforderungen
an den Schall- und Wärmeschutz sowie an die
Windbelastungen nach den Vorschriften der
Glashersteller zu
ermitteln und gemäß der Tabelle zur Ermittlung der
Beanspruchungsgruppe zur Verglasung von Fenstern des
Instituts für Fenstertechnik e.V. - Rosenheim,
einzuhalten.

Dichtstoffe dürfen keine aggressiven Bestandteile
beinhalten
und müssen mit den angrenzenden Stoffen verträglich
sein.
PU-Schaum muß frei von FCKW sein.

Dübel zur Befestigung müssen auf den Untergrund
abgestimmt
sein, ihre Spreizkräfte dürfen keine zu großen inneren
Spannungen erzeugen. Bei nicht ausreichend festem
Untergrund sind Injektionsanker zu verwenden.

Auf Verlangen des AG sind diesem Produktdatenblätter,
statische Berechnungen, Detailzeichnungen über die
Ausbildung der Profile sowie Anschlüsse zum
Bauwerk/Fensterbank vorzulegen.

Die Angaben des Systemherstellers sind bindend für
konstruktive Ausbildung und die Materialauswahl.
Insbesondere
sind zusätzliche Verstärkungen bei Veränderung der
Fenstergröße zu beachten. Die Herstellerrichtlinien des
Originales müssen auf Verlangen eingesehen werden
können,
das gilt auch für Lizenznehmer.

Vorgelegte Zertifikate müssen auf den Fensterhersteller
ausgestellt sein und nicht lediglich auf einzelne
Bestandteile.

Einwände oder Bedenken gegen das vorliegende LV oder
einzelne Positionen in technischer Hinsicht sind vom
Bieter vor
Abgabe seines Angebotes in Textform vorzubringen und zu
begründen.

Es wird besonderen Wert auf eine einwandfreie Arbeit
gelegt.
Die Bauausführung hat unter strengster Beachtung der
einschlägigen Normen, die in der VOB/C aufgeführt sind,
außerdem den ZTV-, ATV- bzw. DVGW-Richtlinien und deren
Arbeitsblätter zu erfolgen.

### Titel 01 Werkplanung

**01.1 Erstellen der Ausführungsplanung**
Erstellen der Ausführungsplanung für die Alu-Glas
Konstruktion
mit 2-flügeliger Drehtür in Abstimmung mit dem
Bauherren auf
der Grundlage des vom AN anzufertigenden Aufmaßes der
Bestandstür.
Die Unterlagen sind dem Auftraggeber und der
Bauleitung vor
Fertigungsbeginn zur Bestätigung vorzulegen.
Menge: 1,000 psch

**01.2 Prüffähiger Statischer Nachweis für alle Fenster/Tür/Fassaden-Konstruktionen/ Einbauelemente**
Prüffähiger statischer Nachweis /
Standsicherheitsnachweis
über die Einhaltung sämtlicher statischer Forderungen,
auch unter Berücksichtigung der DIN 18008-4 vom Juli
2013,
für die beschriebenen Konstruktionen sowie aller Ihrer
Einbauelemente (insbesondere der Verglasungen),
Verankerungen etc..

Der prüffähige statische Nachweis /
Standsicherheitsnachweis
ist in schriftlicher Form (3-fach) zu erstellen und dem
AG/Bauleitung vor Fertigungsbeginn vorzulegen.
Menge: 1,000 psch

### Titel 02 Gerüstarbeiten

*Hinweis*
Sofern im LV nicht näher beschrieben, verpflichtet
sich der AN vor
Ausführung der Leistung, sich vor Ort mit dem AG
abzusprechen,um den
Gerüstaufbau nach den Belangen der am Bau beteiligten
Firma zu
gewährleisten.
Gerüstverankerung nach den allg. techn. Regeln.
Im Zuge der Leistungserfüllung ist es Aufgabe des AN,
sich fachkundig mit
dem AG oder dessen Vertreter über die
Gerüstverankerung an der Fassade
oder sonstigen Bauteilen abzusprechen.
Die Verankerung ist so zu wählen, dass die
Verankerungstechnik und das
Schließen der Verankerungslöcher auf den
Schichtenaufbau des
Bauteilelementes abgestimmt ist.
Die Kennzeichnung der Fassadengerüste mit der
Bezeichnung der
aufstellenden Firma, einschl. Telefonnummer sowie des
flächenbezogenen
Nutzungsgewichtes ist unverzichtbar.
Die Kennzeichnung nach DIN 4410-1 wird dadurch nicht
ersetzt.
Die Gerüste sind sofort nach Freimeldung durch die BL
abzubauen.
Beim Abrüsten an der Fassade entstehende
Beschädigungen sind zu
beseitigen oder über den Unternehmer in eigener Regie
und auf eigene
Kosten ausbessern zu lassen.
In jedem Fall sind die Beschädigungen der Bauleitung
anzuzeigen.
Metallgerüste sind gegen statische Aufladung zu erden.

#### Bereich 02.01 Bauvorbereitende Maßnahmen

**02.01.1 Geländeausgleich**
Herstellung eines Geländeausgleiches
als Aufstandsfläche für das Fassadengerüst

Höhe der Abböschung: ca. 1,0 m
Menge: 42,000 lfdm

#### Bereich 02.02 Gerüstarbeiten

*Hinweis*
Die nachfolgend beschriebenen Gerüste sind
für die Ausführung folgender Leistungen zu erstellen :
- Fenstertausch GRS Gößnitz Waldenburger Straße 43 in
04639 Gößnitz

Das Gerüst wird in 3  Bereichen (2x ca. 18,5m Breite
1x ca. 4m Breite) errichtet und stellt keine
zusammenhängende Konstruktion dar. Die sit bei der
Angebotskalkulation zu berücksichtigen.

**02.02.1 Erstellen der erforderlichen statischen**
Erstellen der erforderlichen statischen Nachweise
zur Montage der Gerüste,
incl. aller erforderlichen Ausführungszeichnungen.
Menge: 1,000 Psch

**02.02.2 Aufbau W 06, Arbeitsgerüst als längsenorientiertes Standgerüst,**
Arbeitsgerüst, als längsenorientiertes Standgerüst,
gemäß DIN EN 12811 Teil 1 und DIN EN 12810-1
der Gerüstordnung, den Vorschriften der
Bauberufsgenossenschaft und den
geltenden baupolizeilichen Vorschriften erstellen.
Gerüst liefern, nach Bauforschritt aufbauen,
Breitenklasse : W 06
Lastklasse  :  3
Höhe  : bis ca. 5 m über Gelände
Menge: 342,000 m²

**02.02.3 Vorhaltung für Fassadengerüst**
Vorhaltung des vorgenannten Fassadengerüstes

Abgerechnet wird immer die volle Woche.
342 m² x  2  Wochen = 685 m2Wo
Menge: 684,000 m²Wo

**02.02.4 Abbau W 06, Arbeitsgerüst als längsenorientiertes Standgerüst,**
Arbeitsgerüst, als längsenorientiertes Standgerüst,
nach Baufortschritt wieder abbauen.
Beim Abbau des Gerüstes sind Gerüstanker zu entfernen
und die Löcher einwandfrei dicht zu schließen.
Abdeckkappen im Ton der Fassade angepasst.
Menge: 342,000 m²

**02.02.5 Stirnseitenschutz liefern und als Absturzsicherung**
Stirnseitenschutz liefern und als Absturzsicherung
befestigen.
Menge: 11,000 m

**02.02.6 Vorhaltung des vorgenannten Seitenschutzes**
Vorhaltung des vorgenannten Stirnseitenschutz
Abgerechnet wird immer die volle Woche.
11 m x 2 Wochen = 22 mWo
Menge: 22,000 mWo

**02.02.7 Stirnseitenschutz abbauen**
Stirnseitenschutz als Absturzsicherung
 nach Baufortschritt wieder abbauen.
Menge: 11,000 m

**02.02.8 Gerüstantransport Gebäuderückseite**
Erschwerniszuschlag für
Gerüstantransport,
für Einrüstung der Gebäuderückseite Schulgebäude
Es besteht keine Zufahrtsmöglichkeit !

Der An- und Abtransport der Gerüste auf die
Gebäuderückseite -Fensterfassade-
ist nur über Zuwegung, möglich.
Die Wegbreite ist auf ca. 1,00 m eingeschränkt.
Längster Transportweg ca. 165 m

Abrechnungsgrundlage ist die Position Fassadengerüst.
Menge: 342,000 m²

**02.02.9 Gerüstabtransport Gebäuderückseite**
Erschwerniszuschlag für
weiter wie vor, jedoch
- Gerüstabtransport
Menge: 342,000 m²

#### Bereich 02.03 Stundenlohnarbeiten

*Hinweis*
VORBEMERKUNGEN:
Stundenlohnarbeiten werden nur vergütet, wenn sie
als solche vor ihrem Beginn ausdrücklich vereinbart
und durch den AG schriftlich bestätigt worden sind.
Es werden nur die Kosten vergütet, die
b. wirtschaftlicher Betriebsführung und zweckmäßiger
Arbeitsgestaltung entstehen. Es wird nur nach den
tatsächlich geleisteten Arbeitsstunden abgerechnet.
Angeboten wird für die jeweilige Arbeitskraft ein Verrechnungssatz, der sämtliche Aufwendungen, wie Lohn
u. etwaige vermögenswirksame Leistungen m. d.
Zuschlägen f. Gemeinkosten, Sozialkassenbeiträge
und dergleichen, sowie Lohn- bzw. Gehaltsnebenkosten
einschließt.
Zuschläge für Nacht-, Sonntags- und Feiertagsarbeit
sind jedoch nicht eingerechnet.
Aufsichtsstunden werden nur vergütet, wenn diese durch
Art und Schwierigkeitsgrad erforderlich sind, die Aufsichtsperson tätig mitgearbeitet hat und auf den Stundenlohnnachweisen vom AG anerkannt wurden.

**02.03.1 Gerüstbau-Facharbeiter**
Für evtl. erforderliche Arbeiten, die nicht
im Leistungsverzeichnis erfaßt sind und
gegen Nachweis zur Ausführung kommen, werden
berechnet für:
Facharbeiter
Menge: 5,000 h

### Titel 03 Anteilige Baumeisterarbeiten

**03.1 Pflasterdecke aufbrechen und aufnehmen**
Altstadtpflaster in Kleinstflächen (Breite ca. 0,6 m)
als Vorarbeit
- Erneuerung Eingangselement Grundschule
einschl. Unterbau aufnehmen.
Pflasterart: Altstadtpflaster
Steinformate:  16,5 x 16,5 cm
mit Fugenfüllung 'Sand'
Bettung aus Sand, teilweise in Beton velegt.
Wiederverwendbare Steine säubern und im unmittelbaren
Baustellenbereich sortiert lagern.
Aufbruchbereich: Erdgeschoss
        - Eingang Grundschule
Menge: 4,500 m²

**03.2 Schuhabstreifer ausbauen, seitlich lagern**
Schuhabstreifer im Außenbereich ausbauen, seitlich
lagern und
nach Einbau des Aluminiumelements wieder einbauen

Abmessungen ca. 2,0m x 1,0m

Schuhabstreifer bestehend aus zweigeteiltem Gitterrost
und
Kunststoffwannefachgerecht ohne Beschädigungen
ausbauen.
angrenzendes Pflaster ist dabei gegen verrutscehn zu
sichern.

Demontierte Bauteile im Baustellenbereich lagern und
nach
Abschluß der Arbeiten am Eingangselement fachgerecht
neu
montieren inkl. notwendiger Unterkonstruktion
Menge: 1,000 St

**03.3 Hartkern-Sockelleiste entfernen und entsorgen,**
Hartkern-Sockelleiste im Leibungsbereich des
Aluminiumelemments entfernen und entsorgen,
incl. Kippgebühr.
Abbruchort : Eingangselement Grundschule
Menge: 0,500 m

**03.4 Rückbau Fußbodenaufbau**
Rückbau des Fußbodenaufbaus im Arbeitsbereich.
Zurückschneiden, ausbauen  und entsorgen.
Rückbau des Estrich bis Bodenplatte.
Aufbau im wesentlichen bestehend aus
- ca. 50 mm Estrich
- PE-Folie
- ca. 60 mm Dämmung
- ca. 20 mm Tritschalldämmung
Aufbruchbreite : bis 20 cm
Der abzubrechender Bereich ist mittels Schnitt vom
Bestand zu trennen.
der vorhandenenBodenbelag ist wenn möglich vor dem
Abbruch
des Bodenaufbaus zu lösen und zurückzuklappe, um nach
Wiederherstellung des Bodenaufbaus neu verklebt zu
werden.
Schnittlänge: ca. 5,5 m

Achtung eingeschränkte Zugänglicheit aufgrund der
angrenzenden Heizkörper
Menge: 1,250 m²

**03.5 Rückbau des Kautschukbelag**
Rückbau des Kautschukbelages mit Noppen im
Rückbaubereich des Bodenaufbaus.
Der Belag ist durch einen geraden Schnitt vom
verbleibenden
Belag zu trennen, so das ein neuer Belag an dere
Schnittkannte
verschweißt werden kann.

Ausführung der Leistungen nur nach Absprache und auf
Anweisung des Auftraggebers

Schnittlänge ca. 5,5m
Breite ca. 25 cm
Menge: 1,500 m²

**03.6 Säubern des Untergrundes**
Säubern des Untergrundes von
Schmutz,
und sonstigen haftungsmindernden
Bestandteilen.
Der Untergrund muss sauber und frei
von Zementleim, Schmutz, Staub, Öl,
Fett und losen Teilen und für eine
Verlegung der Selbstklebebahn
geeignet sein.
Menge: 2,750 m²

**03.7 Selbstklebenden, kaltverarbeitbaren, flexiblen**
Selbstklebenden, kaltverarbeitbaren,
flexiblen
Bitumen-Kautschuk Dichtungsstreifen
als Abdichtung
- Anschlusspunkte an die
Aluminiumkonstruktion
liefern und fachgerecht verlegen, incl.
Zuschnitt.
Rollenbreite  : 500 mm
Menge: 6,000 m

**03.8 Selbstklebenden, kaltverarbeitbaren, flexiblen**
Selbstklebenden, weiter wie vor,
jedoch
Die Abdichtung ist bis OK Estrich zu
führen.
Rollenbreite  : 200 mm
Menge: 6,000 m

**03.9 Pflasterdecke mit zwischengelagten Plaster herstellen,**
Pflasterdecke, mit dem im
unmittebaren Baustellenbereich
zwischengelagten Plaster, mit
Anpassung/Schnitt der Steine an die
Bestandsflächen, einschl. aller
Nebenarbeiten nach Verlegerichtlinie
einbauen.
Ausführung in Anschlussflächen.
Bettungsmaterial =
Brechsand-Splitt-Gemisch
Dicke im verdichteten Zustand: ca. 3
cm
Fugen mit Sand einzuschlämmen.
Menge: 4,500 m²

**03.10 Pflasterdecke mit zu liefernden Plaster herstellen**
Pflasterdecke wie vor, jedoch mit
Lieferung von Altstadtpflaster
in Anpassung an den Bestand.
Ausführung der Leistung in
Abstimmung und auf Anweisung
durch die Bauleitung.
Abrechnung zum Nachweis.
Menge: 0,500 m²

**03.11 Fußbodenaufbau in den Anschlussbereichen wieder herstellen**
Nach Montage derFassaden-Fensterelemente den
Fußbodenaufbau in den Anschlussbereichen wieder
herstellen.
- Schnellzementestrich
  Einbauhöhe bis 60 mm, incl. Glattstrich
- 1 Lage PE-Folie als Trennlage
- 60 mm Wärmedämmung
- 20 mm Tritschalldämmung
- Randdämmstreifen
Einbaubreite : bis ca. 20 cm
Menge: 1,250 m²

**03.12 Zurückgeschlagenen Kunststoffbodenbelag auf neu**
Zurückgeschlagenen Kunststoffbodenbelag auf neu
hergestelltem Bodenaufbau verkleben inkl. notwendiger
Zuschnittarbeiten
Menge: 1,250 m²

**03.13 Liefern und verlegen eines an den Bestand angepaßten**
Liefern und verlegen eines an den Bestand angepaßten
Kunststoffbodenbelages (Kautschukbelag mit Rundnoppen)
auf
dem neu hergestellten Bodenaufbau, inklusive dem
Herstellen
eines fachgrechten Überganges zum Bestandsbelag durch
Verschweißen mit geeigneter Thermoschnur
Länge Schweißnaht ca. 5,5m
Breite Bodenbelagsstreifen ca. 25 cm
Menge: 1,500 m²

**03.1 An der Außenfassade verklebte EPS- WDVS Dämmplatten**
Verklebte EPS- WDVS Dämmplattenbeidseitig des
Türelementes, armiert und mit einer Schlussbeschichtung
versehen als Vorarbeit Austausch Eingangstürelement
entfernen und entsorgen, incl. Kippgebühr.
Die Dämmung ist durch einen geraden Schnitt vom
Bestand zu
trennen und so auszuführen, das ein Anarbeiten der
neuen
Dämmung in diese Bereich erfolgen kann.
Zurückzubauende Breite ca. 15 cm
Leibungslänge ca. 11,5m
Dämmstärke: 12 cm
Abbruch in Kleinstflächen
Menge: 6,500 m²

### Titel 04 Demontage Fenster- und Fassadenelemente

*Hinweis*
Im Bereich der Fensterelemente des 1. Obergeschosses
befinden sich Vorbaurolladen, die direkt am
Fensterrahmen der
Bestandsfenster befestigt sind.
Diese sind vorsichtig zu demontieren und nach dem
Einbau der
neuen Fensterelemente wieder zu montieren und am
Fensterrahmen zu befestigen incl. Funktionsprobe.
Grundsätzlich ist geplant, die vorhandenen
- Innenfensterbänke aus
  Hochdruckschichtstoffplatten
und die
- Außenfensterbänke aus
  Aluminium
zu erhalten und weiter zu nutzen.
Eine Erneuerung der inneren und äußeren Fensterbänke
hat nur im Ausnahmefall und nur in Abstimmung mit dem
Auftraggeber und auf Anweisung zu erfolgen.
Die Abrechnung erfolgt nach Aufmaß.
Es ist von einem erhöhtem Demontageaufwand
auszugehen um Beschädigungen an den Innen- und
Außenfensterbänken sowie im Bereich der Leibung
- Außenputz (WDVS) und Innenputz-
zu vermeiden.

**04.1 Ausbau/Sicherung Vorbaurolladen, incl. Führungsschienen**
Vor der Demontage der Fensterelemente sind,
in Abstimmung mit dem AG/ Bauleitung und dem
Elektriker,
die vorhandenen Vorbaujalousien, incl. Führungsschienen
komplett zu demontieren, zur Wiederverwendung im
Baubereich zu transportieren, zu lagern und zu sichern.
Nach Montage der neuen Fensterelemente sind die
Vorbaurolladen, incl. Elektroanschluss wieder zu
montieren und
durch Auf- und Abfahren auf ihre Funktionsfähigkeit
zu prüfen, incl. Befestigungsmittel.

Breite der Anlage ca. 4,0m
Höhe der Anlage ca. 2,2 m
Bereich: Raum 1.02; 1.03
Menge: 4,000 St

**04.2 weiter wie vor jedoch**
weiter wie vor jedoch

Breite der Anlage ca. 1,15m
Höhe der Anlage ca. 2,20m
Menge: 1,000 St

**04.3 Ausbau Fensterelemente 6-flügelig mit Oberlichtern Größe ca. 3,885x2,01 m**
Fensterelemente 6-flügelig mit Oberlichtern
aus Holz mit tragenden Metallprofilen,
einschl. Beschläge, Griffoliven, Verblechungen und
aller  weiteren am Fensterelement befestigten
Bauteilanschlüsse und Befestigungselemente,
und bei Bedarf der Leibungsdämmung (ca. 30 mm)
demontieren, transportieren und entsorgen,
incl. Kippgebühr.
Löcher schließen und verputzen.
Die inneren Fensterbänke sind bei Bedarf zur
Wiederverwendung auszubauen, seitlich zu lagern und
nach
Fenstermmontage wieder einzubauen (in EP einzurechnen).

Der Ausbau hat nur dann zu erfolgen, wenn dies zwingend
notwendig ist.
Die äußeren Fensterbänke sind zu erhalten und gegen
Beschädigungen zu schützen.

Größe B/H:  ca. 3,885 x 2,01 m

Bereiche:  Erdgeschoss
        - Raum Nr. 0.05; 0.07
 Obergeschoß
   - Raum 1.02; 1.03
Menge: 7,000 St

**04.4 Ausbauen Fensterelemente 4-flügelig mit Oberlichtern Größe ca. 2,635 x 2,01 m**
Ausbauen Fensterelemente 4-flügelig mit Oberlichtern
Größe ca. 2,635 * 2,01 m
wie vor beschrieben

Bereiche:  Erdgeschoss
        - Raum Nr. 0.06
Menge: 2,000 St

**04.5 Ausbauen Fensterelement 4-flügelig mit Oberlichtern Größe ca. 1,975 x 2,01 m**
Ausbauen von Fensterelementen  4-flügelig mit
Oberlichtern
Größe ca. 1,975 x 2,01 m
wie vor beschrieben

Bereiche:  Obergeschoß
   - Raum 1.25
Menge: 1,000 St

**04.6 Ausbauen Fensterelemente 2-flügelig mit Oberlichtern Größe ca. 1,13 x 2,01 m**
Ausbauen von Fensterelementen  2-flügelig mit
Oberlichtern
Größe ca. 1,13 x 2,01 m
wie vor beschrieben

Bereiche:  Erdgeschoss
        - Raum Nr. 0.05; 0.07
 Obergeschoß
   - Raum 1.03; 1.04; 1.05
Menge: 9,000 St

**04.7 Ausbau Fensterelement Rund Durchmesser ca. 1,385m**
Fensterelemente rund mit mittiger horizontaler Teilung
und
öffenbaren oberen Flügel
aus Holz mit tragenden Metallprofilen,
einschl. Beschläge, Griffoliven, Verblechungen und
aller  weiteren am Fensterelement befestigten
Bauteilanschlüsse und Befestigungselemente,
und bei Bedarf der Leibungsdämmung (ca. 30 mm)
demontieren, transportieren und entsorgen,
incl. Kippgebühr.
Löcher schließen und verputzen.
Die inneren Fensterbänke sind bei Bedarf zur
Wiederverwendung auszubauen, seitlich zu lagern und
nach
Fenstermmontage wieder einzubauen (in EP einzurechnen).

Der Ausbau hat nur dann zu erfolgen, wenn dies zwingend
notwendig ist.
Die äußeren Fensterbänke sind zu erhalten und gegen
Beschädigungen zu schützen.

Durchmesser 1,385m

Bereiche:  Obergeschoß
   - Raum 1.04
Menge: 1,000 St

**04.8 Zulage zu Position -Entsorgung Innenfensterbänke**
Zulage zu den Positionen
- Demontage Fensterelemente
für
- Entsorgung von beschädigten
Innenfensterbänken

Ausführung der Leistung nur in
Abstimmung und auf Anweisung
durch den AG/BL.
Abrechnung erfolgt zum Nachweis.
Menge: 45,000 m

**04.9 Zulage zu Position -Entsorgung Außenfensterbänke**
Zulage zu den Positionen Demontage
Fensterelemente für
- Ausbau- und Entsorgung von
beschädigten
  Aluminium-Außenfensterbänken
in Teillängen bis ca. 3,90 m.

Ausführung der Leistung in
Abstimmung und auf Anweisung
durch den AG/BL.
Abrechnung erfolgt zum Nachweis.
Menge: 47,500 m

**04.10 Eingangselement Grundschule komplett demontieren und entsorgen**
Eingangselement  Grundschule
bestezhend aus Aluminium-Glas-Elemente komplett
einschl. Beschläge und aller  weiteren am Element
befestigten
Bauteilanschlüsse und Befestigungselemente,
demontieren, transportieren und entsorgen,
incl. Kippgebühr.
Abmessung Gesamtelement: 5,40 x 3,01 m

Konstruktion bestehend aus:
- 2 Stück Seitenteile -1 x rechts/ 1x linksvollverglast jeweils 1x
  horizontal geteilt
- 3 St Oberlicht festverglast
- 1 Stück  2-flügelige Tür voll verglast

Bei der Demontage ist darauf zu achten die im Gebäude
befindlichen Heikörper nicht zu beschädigen.
Das Gebäude besitzt ein WDVS (12,0 cm) das bei der
Demontage nicht zu beschädigen ist.

Es ist von einem erhöhten Demontageaufwand auszugehen
Menge: 1,000 Stk

### Titel 05 Fensterelemente

*Hinweis*
In der Schule wurden bereits
Holzfenster gegen Kunststoffenster
getauscht. Um ein einheitliches
Erscheinungsbild sicherzustellen
sind ausschließlich folgende
Fensterelemente als
Komplettkonstruktion anzubieten:

Wertbau Komfort K825
 Uw-Wert Fenster
gesamt: max 1,1 W/m2k
 Schallschutzklasse  II bis
34 dB (A)
 Verglasung
Zweischeibenisolierverglasung
 ISO 4-18-4 mm
  Einbruchschutz nach DIN
1627  RC 2 N

Abschließbare Drehsperre für alle
nachfolgend angebotenen
Fensterelemente gleichschließend
Die vorgenannten angebotenen
Fabrikate/Serien/Typen-
bezeichnungen gelten für die
nachfolgenden
Kunststoff-Fensterelemente.

**05.1 Kunststoff-Fensterelement mit Oberlicht B/H ca. 3,885m/2,01m**
Kunststoff-Fenster mit Oberlicht, 6-flüglig
Rohbaulichtmaße Gesamtelement : B/H  ca. 3,885 * 2,01 m
aus Mehrkammer-Profilsystem ( 6 Kammern) im Rahmen und
Flügel aus hoch schlagzähen weichmacherfreiem PVC nach
DIN 7748.
Fensterelement bestehend aus
- 3-flügl. Dreh-Kipp-Fenster mit Setzholz / Pfosten
  zwischen den Flügeln
  Flügel DIN rechts/links
  B/H = ca. 3,885 /1,34 m (Rahmenaußenmaße unterer
Bereich)
und
- 3 Stck. Dreh-Kipp-Oberlicht
  B/H = ca. 3,885/0,67m (Rahmenaußenmaße oberer
Bereich)
geteilt durch Kämpferprofil passend zum Rahmenprofil
incl. erforderlicher Rahmenverbreiterung bis ca. 40 mm
und
aller statisch erforderlichen Rahmenverstärkungen und
Kopplungselemente und incl. statischer Berechnung
Flügelart: flächenversetzt
Breite Blendrahmen bis 84 mm
Farbe innen:  weiß
Farbe außen:  Rahmen und Flügel golden oak
  (Mustervorlage) nach Wahl des
AG
Fensterbeschläge: weiß passend zum System
Griffolive aus hochwertigem ALU-weiß

OL: Putz- und Fangschere zum Aushängen und umklappen
des Flügels zum Zwecke der Reinigung bis 90° Kippwinkel

Uw-Wert Fenster gesamt: max 1,1 W/m2k

Schallschutzklasse  II bis 34 dB (A)
Verglasung
Zweischeibenisolierverglasung
  ISO 4-18-4 mm
Einbruchschutz nach DIN 1627  RC 2 N
Einbauhöhe bis 20 m
Luftdurchlässigkeit nach DIN EN 12207  mind. Klasse 3
Dauerfunktion: nutzungsbedingt hoch
Schlagenregendichtheit DIN EN 12208  mind. Klasse 7A
Rahmendurchbiegung Klasse B3
Widerstandsfähigkeit bei Windlast  mind. Klasse B3
ABG Land und Gemeinden: Windlastzone 2

Mauerart : KS-Mauerwerk mit Wärmedämmung

Einbau von benutzerunabhängigen selbstregulierenden
Fensterfalz-Lüftern mit automatischer Winddruckregelung
1 St je öffenbaren Fensterflügel, keine
Regulierungsmöglichkeit
durch Nutzer.
Fräsungen für den raumseitigen Lufteintritt sind
unzulässig!
Lüfter siehe gesonderte Position

Bauteilanschlüsse seitlich und oben:
 Wandanschluß MW
 Aussteifung im Belendrahmen/Zusatzteile nach
statischen
 Erfordernissen.
Abdichtung:
 innen dampfdicht, elastischer Dichtstoff
mitgeschlossenzelliger
 und nicht wassersaugender Hinterfüllschnur
 außen dampfdiffusionsoffen mit vorkomprimierten
Dichtband
Fensterbankanschlußprofil am Fenster
Anschlußaufbauhöhe ca. 40 mm

Leistung einschließlich Lieferung, Montage,
Abdichtung.
Außenseitig ist der Rahmen schlagregendicht an die
Fassade
anzuarbeiten.
Alle Maße sind zwingend am Bau zu nehmen und vor
Fertigung
der Fenster nochmals zu kontrollieren!!!

Einbauort: Erdgeschoss
        - Raum Nr. 0.05; 0.07
 Obergeschoß
   - Raum 1.02; 1.03

Lieferfristen '.............................' Wochen
nach Auftragserteilung
Menge: 7,000 St

**05.2 Kunststoff-Fensterelement mit Oberlicht, B/H ca. 2,635m/2,01m**
Kunststoff-Fenster mit Oberlicht, 4-flüglig
Rohbaulichtmaße Gesamtelement : B/H  ca. 2,635 * 2,01 m
aus Mehrkammer-Profilsystem ( 6 Kammern) im Rahmen und
Flügel aus hoch schlagzähen weichmacherfreiem PVC nach
DIN 7748.
Fensterelement bestehend aus
- 2-flügl. Dreh-Kipp-Fenster mit Setzholz / Pfosten
  zwischen den Flügeln
  Flügel DIN rechts/links
  B/H = ca. 2,635 /1,34 m (Rahmenaußenmaße unterer
Bereich)
und
- 2 Stck. Dreh-Kipp-Oberlicht
  B/H = ca. 2,635/0,67m (Rahmenaußenmaße oberer
Bereich)
geteilt durch Kämpferprofil passend zum Rahmenprofil
incl. erforderlicher Rahmenverbreiterung bis ca. 40 mm
und
aller statisch erforderlichen Rahmenverstärkungen und
Kopplungselemente und incl. statischer Berechnung
Flügelart: flächenversetzt
Breite Blendrahmen bis 84 mm
Farbe innen:  weiß
Farbe außen:  Rahmen und Flügel golden oak
  (Mustervorlage) nach Wahl des
AG
Fensterbeschläge: weiß passend zum System
Griffolive aus hochwertigem ALU-weiß

OL: Putz- und Fangschere zum Aushängen und umklappen
des Flügels zum Zwecke der Reinigung bis 90° Kippwinkel

Uw-Wert Fenster gesamt: max 1,1 W/m2k

Schallschutzklasse  II bis 34 dB (A)
Verglasung
Zweischeibenisolierverglasung
  ISO 4-18-4 mm
Einbruchschutz nach DIN 1627  RC 2 N
Einbauhöhe bis 20 m
Luftdurchlässigkeit nach DIN EN 12207  mind. Klasse 3
Dauerfunktion: nutzungsbedingt hoch
Schlagenregendichtheit DIN EN 12208  mind. Klasse 7A
Rahmendurchbiegung Klasse B3
Widerstandsfähigkeit bei Windlast  mind. Klasse B3
ABG Land und Gemeinden: Windlastzone 2

Mauerart : KS-Mauerwerk mit Wärmedämmung

Einbau von benutzerunabhängigen selbstregulierenden
Fensterfalz-Lüftern mit automatischer Winddruckregelung
1 St je öffenbaren Fensterflügel, keine
Regulierungsmöglichkeit
durch Nutzer.
Fräsungen für den raumseitigen Lufteintritt sind
unzulässig!
Lüfter siehe gesonderte Position

Bauteilanschlüsse seitlich und oben:
 Wandanschluß MW
 Aussteifung im Belendrahmen/Zusatzteile nach
statischen
 Erfordernissen.
Abdichtung:
 innen dampfdicht, elastischer Dichtstoff
mitgeschlossenzelliger
 und nicht wassersaugender Hinterfüllschnur
 außen dampfdiffusionsoffen mit vorkomprimierten
Dichtband
Fensterbankanschlußprofil am Fenster
Anschlußaufbauhöhe ca. 40 mm

Leistung einschließlich Lieferung, Montage,
Abdichtung.
Außenseitig ist der Rahmen schlagregendicht an die
Fassade
anzuarbeiten.
Alle Maße sind zwingend am Bau zu nehmen und vor
Fertigung
der Fenster nochmals zu kontrollieren!!!

Einbauort: Erdgeschoss
        - Raum Nr. 0.06

Lieferfristen '.............................' Wochen
nach Auftragserteilung
Menge: 2,000 St

**05.3 Kunststoff-Fensterelement mit Oberlicht, B/H ca. 1,975m/2,01m**
Kunststoff-Fenster mit Oberlicht, 4-flüglig
Rohbaulichtmaße Gesamtelement : B/H  ca. 1,975 * 2,01 m
aus Mehrkammer-Profilsystem ( 6 Kammern) im Rahmen und
Flügel aus hoch schlagzähen weichmacherfreiem PVC nach
DIN 7748.
Fensterelement bestehend aus
- 2-flügl. Dreh-Kipp-Fenster mit Setzholz / Pfosten
  zwischen den Flügeln
  Flügel DIN rechts/links
  B/H = ca. 1,975 /1,34 m (Rahmenaußenmaße unterer
Bereich)
und
- 2 Stck. Dreh-Kipp-Oberlicht
  B/H = ca. 1,975/0,67m (Rahmenaußenmaße oberer
Bereich)
geteilt durch Kämpferprofil passend zum Rahmenprofil
incl. erforderlicher Rahmenverbreiterung  bis ca. 40
mm und
aller statisch erforderlichen Rahmenverstärkungen und
Kopplungselemente und incl. statischer Berechnung
Flügelart: flächenversetzt
Breite Blendrahmen bis 84 mm
Farbe innen:  weiß
Farbe außen:  Rahmen und Flügel golden oak
  (Mustervorlage) nach Wahl des
AG
Fensterbeschläge: weiß passend zum System
Griffolive aus hochwertigem ALU-weiß

OL: Putz- und Fangschere zum Aushängen und umklappen
des Flügels zum Zwecke der Reinigung bis 90° Kippwinkel

Uw-Wert Fenster gesamt: max 1,1 W/m2k

Schallschutzklasse  II bis 34 dB (A)
Verglasung
Zweischeibenisolierverglasung
  ISO 4-18-4 mm
Einbruchschutz nach DIN 1627  RC 2 N
Einbauhöhe bis 20 m
Luftdurchlässigkeit nach DIN EN 12207  mind. Klasse 3
Dauerfunktion: nutzungsbedingt hoch
Schlagenregendichtheit DIN EN 12208  mind. Klasse 7A
Rahmendurchbiegung Klasse B3
Widerstandsfähigkeit bei Windlast  mind. Klasse B3
ABG Land und Gemeinden: Windlastzone 2

Mauerart : KS-Mauerwerk mit Wärmedämmung

Einbau von benutzerunabhängigen selbstregulierenden
Fensterfalz-Lüftern mit automatischer Winddruckregelung
1 St je öffenbaren Fensterflügel, keine
Regulierungsmöglichkeit
durch Nutzer.
Fräsungen für den raumseitigen Lufteintritt sind
unzulässig!
Lüfter siehe gesonderte Position

Bauteilanschlüsse seitlich und oben:
 Wandanschluß MW
 Aussteifung im Belendrahmen/Zusatzteile nach
statischen
 Erfordernissen.
Abdichtung:
 innen dampfdicht, elastischer Dichtstoff
mitgeschlossenzelliger
 und nicht wassersaugender Hinterfüllschnur
 außen dampfdiffusionsoffen mit vorkomprimierten
Dichtband
Fensterbankanschlußprofil am Fenster
Anschlußaufbauhöhe ca. 40 mm

Leistung einschließlich Lieferung, Montage,
Abdichtung.
Außenseitig ist der Rahmen schlagregendicht an die
Fassade
anzuarbeiten.
Alle Maße sind zwingend am Bau zu nehmen und vor
Fertigung
der Fenster nochmals zu kontrollieren!!!

Einbauort: Obergeschoss
        - Raum Nr. 1.25

Lieferfristen '.............................' Wochen
nach Auftragserteilung
Menge: 1,000 St

**05.4 Kunststoff-Fensterelement mit Oberlicht, B/H ca. 1,135m/2,01m**
Kunststoff-Fenster mit Oberlicht, 2-flüglig
Rohbaulichtmaße Gesamtelement : B/H  ca. 1,135 * 2,01 m
aus Mehrkammer-Profilsystem ( 6 Kammern) im Rahmen und
Flügel aus hoch schlagzähen weichmacherfreiem PVC nach
DIN 7748.
Fensterelement bestehend aus
- 1-flügl. Dreh-Kipp-Fenster mit Setzholz / Pfosten
  zwischen den Flügeln
  Flügel DIN rechts/links
  B/H = ca. 1,135 /1,34 m (Rahmenaußenmaße unterer
Bereich)
und
- 1 Stck. Dreh-Kipp-Oberlicht
  B/H = ca. 1,135/0,67m (Rahmenaußenmaße oberer
Bereich)
geteilt durch Kämpferprofil passend zum Rahmenprofil
incl. erforderlicher Rahmenverbreiterung  bis ca. 40
mm und
aller statisch erforderlichen Rahmenverstärkungen und
Kopplungselemente und incl. statischer Berechnung
Flügelart: flächenversetzt
Breite Blendrahmen bis 84 mm
Farbe innen:  weiß
Farbe außen:  Rahmen und Flügel golden oak
  (Mustervorlage) nach Wahl des
AG
Fensterbeschläge: weiß passend zum System
Griffolive aus hochwertigem ALU-weiß

OL: Putz- und Fangschere zum Aushängen und umklappen
des Flügels zum Zwecke der Reinigung bis 90° Kippwinkel

Uw-Wert Fenster gesamt: max 1,1 W/m2k

Schallschutzklasse  II bis 34 dB (A)
Verglasung
Zweischeibenisolierverglasung
  ISO 4-18-4 mm
Einbruchschutz nach DIN 1627  RC 2 N
Einbauhöhe bis 20 m
Luftdurchlässigkeit nach DIN EN 12207  mind. Klasse 3
Dauerfunktion: nutzungsbedingt hoch
Schlagenregendichtheit DIN EN 12208  mind. Klasse 7A
Rahmendurchbiegung Klasse B3
Widerstandsfähigkeit bei Windlast  mind. Klasse B3
ABG Land und Gemeinden: Windlastzone 2

Mauerart : KS-Mauerwerk mit Wärmedämmung

Einbau von benutzerunabhängigen selbstregulierenden
Fensterfalz-Lüftern mit automatischer Winddruckregelung
1 St je öffenbaren Fensterflügel, keine
Regulierungsmöglichkeit
durch Nutzer.
Fräsungen für den raumseitigen Lufteintritt sind
unzulässig!
Lüfter siehe gesonderte Position

Bauteilanschlüsse seitlich und oben:
 Wandanschluß MW
 Aussteifung im Belendrahmen/Zusatzteile nach
statischen
 Erfordernissen.
Abdichtung:
 innen dampfdicht, elastischer Dichtstoff
mitgeschlossenzelliger
 und nicht wassersaugender Hinterfüllschnur
 außen dampfdiffusionsoffen mit vorkomprimierten
Dichtband
Fensterbankanschlußprofil am Fenster
Anschlußaufbauhöhe ca. 40 mm

Leistung einschließlich Lieferung, Montage,
Abdichtung.
Außenseitig ist der Rahmen schlagregendicht an die
Fassade
anzuarbeiten.
Alle Maße sind zwingend am Bau zu nehmen und vor
Fertigung
der Fenster nochmals zu kontrollieren!!!

Einbauort: Erdgeschoss
        - Raum Nr. 0.05; 0.07
 Obergeschoß
   - Raum 1.03; 1.04; 1.05

Lieferfristen '.............................' Wochen
nach Auftragserteilung
Menge: 9,000 St

**05.5 Kunststoff-Fensterelement Rund Durchmesser ca. 1,385m**
Kunststoff-Fenster  rund mit mittiger horizontaler
Teilung und
öffenbaren oberen Flügel
Rohbaulichtmaße Gesamtelement : Durchmesser ca. 1,385m
aus Mehrkammer-Profilsystem ( 6 Kammern) im Rahmen und
Flügel aus hoch schlagzähen weichmacherfreiem PVC nach
DIN 7748.
Fensterelement bestehend aus
- 1-flügl. Kipp-Fenster in der oberen Fensterhälfte
und einer Festverglasung im unteren Bereich des
Fensterlements geteilt durch ein Kämpferprofil
passend zum Rahmenprofil
incl. erforderlicher Rahmenverbreiterung  bis ca. 40
mm und
aller statisch erforderlichen Rahmenverstärkungen und
Kopplungselemente und incl. statischer Berechnung
Flügelart: flächenversetzt
Breite Blendrahmen bis 84 mm
Farbe innen:  weiß
Farbe außen:  Rahmen und Flügel golden oak
  (Mustervorlage) nach Wahl des
AG
Fensterbeschläge: weiß passend zum System
Griffolive aus hochwertigem ALU-weiß

OL: Putz- und Fangschere zum Aushängen und umklappen
des Flügels zum Zwecke der Reinigung bis 90° Kippwinkel

Uw-Wert Fenster gesamt: max 1,1 W/m2k

Schallschutzklasse  II bis 34 dB (A)
Verglasung
Zweischeibenisolierverglasung
  ISO 4-18-4 mm
Einbruchschutz nach DIN 1627  RC 2 N
Einbauhöhe bis 20 m
Luftdurchlässigkeit nach DIN EN 12207  mind. Klasse 3
Dauerfunktion: nutzungsbedingt hoch
Schlagenregendichtheit DIN EN 12208  mind. Klasse 7A
Rahmendurchbiegung Klasse B3
Widerstandsfähigkeit bei Windlast  mind. Klasse B3
ABG Land und Gemeinden: Windlastzone 2

Mauerart : KS-Mauerwerk mit Wärmedämmung

Bauteilanschlüsse seitlich und oben:
 Wandanschluß MW
 Aussteifung im Belendrahmen/Zusatzteile nach
statischen
 Erfordernissen.
Abdichtung:
 innen dampfdicht, elastischer Dichtstoff
mitgeschlossenzelliger
 und nicht wassersaugender Hinterfüllschnur
 außen dampfdiffusionsoffen mit vorkomprimierten
Dichtband
Fensterbankanschlußprofil am Fenster
Anschlußaufbauhöhe ca. 40 mm

Leistung einschließlich Lieferung, Montage,
Abdichtung.
Außenseitig ist der Rahmen schlagregendicht an die
Fassade
anzuarbeiten.
Alle Maße sind zwingend am Bau zu nehmen und vor
Fertigung
der Fenster nochmals zu kontrollieren!!!

Einbauort:  Obergeschoß
   - Raum 1.04

Lieferfristen '.............................' Wochen
nach Auftragserteilung
Menge: 1,000 St

**05.6 Drehsperre**
Zulage zu vorgenannter Positionen für die
Ausrüstung der
- Öffnungsflügel mit Dreh-Kippbeschlag
mit abschließbaren Drehsperren (gleichschließend).

Einbauort: Bereich Grundschule
  sämtliche neu eingebauter Fenster

Ausführung der Leistung nur in Abstimmung und auf
Anweisung durch die Bauleitung.
Abrechnung zum Nachweis.
Menge: 38,000 Stk

**05.7 Einbau einer Dauerlüftungsleiste**
Zusatz zu den vorbeschriebenen
Kunststoff-Fenstern für Lieferung und
Einbau einer Dauerlüftungsleiste.
Dauerlüftungsleiste
- stufenlos regel- und absperrbar,
- selbstschließend bei
Sturmbelastung,
- Nutzer unabhängig
liefern und im oberen Bereich des
Fensterrahmens einsetzen.
Technische Mindestanforderung
entsprechend technischer
Vorgaben und Anforderungen
 - mind. je 1 Lüfter je öffenbaren
Fensterflügel
Einbau in Abstimmung mit AG.

Leitfabrikat
Hersteller:  Regel-Air
Becks GmbH & Co. KG
Typ :  Regel-AIR K
  "oder
gleichwertiger Art"

angebotener Hersteller '....................'
angebotener Typ:  '.....................'
Menge: 72,000 St

### Titel 06 Eingangselement

**06.1 Liefern und fachgerechte Montage eines Wärmegedämmten**
Liefern und fachgerechte Montage eines wärmegedämmten
Fassadenelementes aus thermisch getrennten
Aluminium-Mehrkammerprofilen entsprechend den
statischen
Anforderungen aus den vom AN zu erstellenden statischen
Unterlagen.

Gesamtelement bestehend aus:

Aluminium-Glas-Konstruktion mit Alu-Türelement,
als Glas-Aluminium-Konstruktion thermisch getrennt,
bestehend aus:
- Aluminium-Drehflügeltür 2-flg.
  voll verglast mit Kämpferteilung
  waagerecht in Brüstungshöhe
  nach außen öffnend
  geforderte lichte Durchgangsbreite Gehflügel 1,0m im
  geöffneten Zustand
  Einbau Schwellenlos, barrierefreie Bodenschwelle
thermisch
  getrennt höhe ca. 12 cm

gekoppelt mit
- zwei Seitenteilen festverglast
  mit Kämpferteilung waagerecht in Brüstungshöhe ca.
1,0m
Höhe
  untere Felder bis zum Kämpfer Paneelfüllung aus
Sandwichpaneel beidseitig mit Aluminiumdeckschicht,
Farbe
wie Rahmenkonstruktion

gekoppelt mit
- drei Oberlichtern festverglast je 1mal  über der
Tür- und
Seitenteilkonstruktion

Seitlich, im Sturzbereich und am Übergang zur
Bodenplatte ist
ist eine Rahmenverbreiterung von 12,0 cm vorzusehen.

Aufteilung siehe Grafik

Element komplett, incl. Kopplungs- und Statikprofilen,
liefern und fachgerecht entsprechend den
Herstellervorschriften und der vorzulegenden
Werksplanung
und der statischen Berechnungen einbauen,
einschl. aller erforderlicher Nebenleistungen und der
dauerelastischen Anschlüsse (überstreichbar) an
angrenzende Bauwerksteile.
Rohbaumontage in Anlehnung an RAL
Bei der Montage ist der eingeschränkte Platz aufgrund
der
Bestandsheizkörper zu beachten

Oberfläche: pulverbeschichtet RAL 5015 himmelblau

Bauphysikalische Anforderungen:
- Gesamt-U-Wert des Elements (Uw/Ud) max. 1,3 W/m²K
  Berechnungsnachweis nach DIN  EN  ISO 10077-1 für das
 Gesamtelement ist vorzulegen

Einbruchschutzklasse RC 2 entsprechend DIN EN 1672

Verglasung:
- 3-Scheiben Isolierverglasung beidseitig VSG min 8 mm
nach
  geltenden Normen entsprechend Anforderungen an die
Einbruchschutzklasse RC 2

Paneele
- Sanwichpanelle mit beidseitiger Deckschicht aus
Alumium
entsprechend Anforderungen am Wärmeschutz
Gesamtelement

Einbausituation:
- Gewändeanschluß  Kalksandstein-Mauerwerk mit 12 cm
  WDVS aus EPS
- Unterer Anschluß an Bodenplatte aus Stahlbeton
- Anschlußfugen in feuchtigkeitsbelasteten Bereichen
mit
  EPDM Dichtungsbändern, Versiegelung
  mit Silikon-oder Thiokoldichtstoffen
- Anschlagart stumpf

Beschläge je Flügel :
- 3 dreiteilige Bänder dreidimensional verstellbar
- 3 Sicherungsbolzen (bandseitig)

- Schloß:
  selbstverriegelndes Anti Panikschloß
  für pz vorgerichtet mit
  Freilauffunktion und Tagesentriegelung
  Profilzylinder Leistungsumfang Schließanlage
- Panikbeschlag
- 1 Edelstahlschließblech,
 - Drücker :
  Edelstahlobjektwechselgarnitur für
  hohe Beanspruchung mit Stahlkern
  außen Knauf
  innen Klinke (Enden gekröpft)
  mit Schutzrosette
Bodentürstopper für außen, schwereAusführung liefern
und
montieren passend zum Türelement.

Elementgröße Gesamtelement inkl. Rahmenverbreiterungen
B/H : ca. 5,40m/3,01m(Rohbaumaß)

Türelement herstellen, incl. Zubehör liefern und aller
erforderlicher Nebenarbeiten fachgerecht montieren.

Einbauort :  Zugangstür Grundschule

Angebotenes Fabrikat  :

 Hersteller  '.....................'
  Typ  '.....................'

Lieferzeit nach Auftragserteilung:
'.....................'
Menge: 1,000 St

**06.2 Zulage Edelstahl Stoßgriff**
Edelstahl Stoßgriff,
- gerade Ausführung
- d= 30 mm
- Grifflänge : 900 mm
für vorgenannte Aluminium Außentür (Gehflügel)
liefern und montieren,
als Zulage.
Menge: 1,000 St

**06.3 Zulage Stangengriff ungelocht**
Zulage Stangengriff gekröpft mit Kurzschild auf
Innenseite

Stangengriff gekröpft mit Kurzschild  für 2-flg.
Fluchttüren;
Zugelassen nach EN 1125 in Kombination mit geprüften
Schlössern, (Geprüft nach EN 1125 und EN 1634)
mit integriertem Getriebe aus Edelstahl; für die
Aufnahme von 9
mm Vierkantstift mit Hochhaltefeder; zu Verwendung am
Gang-
oder Standflügel mit 45° Drehwinkel; inkl.
Montagezubehör;
geeignet für schwere Türen bis 300 kg;

1x ungelocht (Standflügel)

Material / Oberfläche: Edelstahl

Griffrohrlängen: 1090 mm

Angebotenes Fabrikat  :

 Hersteller  '.....................'
  Typ  '.....................'
Menge: 1,000 St

**06.4 Zulage Stangengriff gelocht**
Zulage Stangengriff gekröpft mit Kurzschild auf
Innenseite

Stangengriff gekröpft mit Kurzschild  für 2-flg.
Fluchttüren;
Zugelassen nach EN 1125 in Kombination mit geprüften
Schlössern, (Geprüft nach EN 1125 und EN 1634)
mit integriertem Getriebe aus Edelstahl; für die
Aufnahme von 9
mm Vierkantstift mit Hochhaltefeder; zu Verwendung am
Gang-
oder Standflügel mit 45° Drehwinkel; inkl.
Montagezubehör;
geeignet für schwere Türen bis 300 kg;

1x PZ vorgerichtet

Material / Oberfläche: Edelstahl

Griffrohrlängen: 1090 mm

Angebotenes Fabrikat  :

 Hersteller  '.....................'
  Typ  '.....................'
Menge: 1,000 St

**06.5 Zulage Stoßblech**
Horizontales Stoßblech unten
Höhe : 15 cm
für vorgenannte Aluminium Außentür an beiden Flügeln
liefern und montieren,
als Zulage.
Menge: 2,000 St

**06.6 Zulage Obentürschließer mit Schließfolgeregelung**
Zulage Obentürschließer mit Schließfolgeregelung

Obentürschließersystem nach EN 1158, für die allgemeine
Anwendung an Vollpaniktüren Öffnungswinkel min 120°,
Größe
2 - 6, mit durchgehender Gleitschiene mit integrierter
mechanischer Schließfolgeregelung, von vorn
einstellbare
Schließkraft, Vandalismusschutz gegen mutwillige
Fehlbedienung der Schließfolgeregelung,
Schließgeschwindigkeit, Öffnungsdämpfung und
Endschlag, mit
optischer Größenanzeige, Türblattmontage auf
Bandgegenseite, mit Montageplatte.

Farbton: silberfarbig

inkl. integrierter, weitestgehend unsichtbare flexible
Öffnungsbegrenzung für E/R/ISM Gleitschienen,

Leitfabrikat
Hersteller:  Geze GmbH
Typ :  GEZE TS 5000 L-ISM VPK Gr. 2-6
  (Obentürschließer)
  "oder gleichwertiger Art"

angebotener Hersteller '....................'
angebotener Typ:  '.....................'
Menge: 1,000 St

### Titel 07 Anschlüsse

**07.1 Nach Montage der neuen Außentür die Fassadendämmung**
Nach Montage des neuen Außentürelementes aus Aluminium
ist die Fassadendämmung beidseitig der des Elements
und im
Sturzbereich wieder herstellen.

Die Breite der neu herzustellenden Dämmung
beträgt ca. 15 cm, und ist beidseitig auszuführen.
Einbauhöhe bis ca. 3,0 m

In den Eckbereichen sind die notwendigen
Eckschutzschienen
einzubauen.

Einzusetzenden Dämmung:
- ca. 12,0 cm EPS  WLG 035

Fachgerechten Anschluß an den Rahmen mit entsprechenden
Anputzleisten herstellen.
Die Dämmung ist  vollständig zu armieren und mit einem
Oberputz als mineralischen Leichtputz und einem
Anstrich in
Anpassung an den Bestand zu versehen.

Ausführung beidseitig der Tür jeweils als Streifen in
den
Anschlussbereichen.

Abmessung:  Putzbreite ca. 15 cm
 Länge des zu bearbeitenden Streifens
 ca.
Menge: 6,500 m²

**07.2 Elemente nachträglich beiputzen**
Nach Demontage und Neueinbau der
Elemente Anschlußbereiche
Raumseitig beiputzen,
incl. dem sauberen Anschluß an die
bestehenden Putzflächen.
Leibungstiefe : bis 200 mm

Ausführung der Leistung in
Abstimmung und
auf Anweisung durch den AG/
Bauleitung.
Abrechnung zum Nachweis.
Menge: 117,500 m

**07.3 Ergänzung der Leibungsdämmung in Kleinstflächen**
Ergänzung der Leibungsdämmung auf
Grund von Beschädigungen
- Wärmedämmung der Leibung durch
  geeignetes Polystyrol - Dämmaterial
WLG 035
  ergänzen, armieren und mit einer
Schlussbeschichtung
  -Oberputz- und Schlussanstrichin Anpassung an die Bestandsfassade
versehen.
Leibungstiefe: bis 200 mm

Ausführung für
Ausbesserungsarbeiten in
Kleinstflächen.
Ausführung der Leistung in
Abstimmung und
auf Anweisung durch den AG/
Bauleitung.
Abrechnung zum Nachweis.
Menge: 100,000 m

**07.4 Abdeckleiste Breite ca. 45mm aus**
Neu eingebaute Elemente innenseitig
umlaufend mit einer Deckleiste aus
Kunststoff mit anexrtrudierter
Dichtlippe,
zur Abdeckung der Fuge umlaufend
verleisten.
b= ca. 45 mm
Farbe: weiß
Leisten sind auf Gehrung zu
schneiden.

Ausführung der Leistung in
Abstimmung und
auf Anweisung durch den AG/
Bauleitung.
Abrechnung zum Nachweis.
Menge: 129,000 m

**07.5 Fugenverschluß, elastisch, überstreichbar, für Anschlüsse**
Fugenverschluss, elastisch,
überstreichbar,
für Anschlüsse von Fenster an
Bauteile und Fremdstoffe.
Fugenfarbe passen zu den
angrenzenden Bauteilen.
Fugenbreite: max 10 mm
Fugentiefe:  2/3 der Fugenbreite
Menge: 158,000 lfm

### Titel 08 Fensterbänke

*Hinweis*
Eine Erneuerung von inneren und
äußeren Fensterbänke
hat nur nur in Abstimmung mit dem
Auftraggeber und auf Anweisung
zu erfolgen.
Die Abrechnung erfolgt nach
Aufmaß.

**08.1 Innenfensterbänke**
Innenfensterbänke aus Hochdruckschichtstoffplatten,
wasser- und hitzebeständig verleimt auf Spanplatten mit
- Kantenrundung und Blende,
- angeformten dekorgleichen Abschluß (ggf. mit
Seitenblende).
Befestigung auf Mauerwerk liefern und einbauen.
Farbe: Dekor nach Wahl des Auftraggeber
einschl. Abdichten und unterseitiges Beiputzen.
Die Fensterbänke sind zu liefern und gemäß der
Einzelgrößen
der lichten Fensteröffnungen vor Ort auf Maß zu
schneiden.
Stärke: ca. 20 mm
Breite:  ca 200 mm - angepasst an vorhandene Elemente
Länge: bis ca. 1,135m - 3,95 m

Ausführung der Leistung nur in Abstimmung und auf
Anweisung
durch den AG/Bauleitung an vorbeschriebenen Fenstern.
Abrechnung zum Nachweis.
Menge: 45,000 lfm

**08.2 ALU-Fensterbänke Länge ca. 3,95m**
ALU-Fensterbänke liefern und
einbauen.
Edelstahlbefestigungsschrauben, mit
Kunststoff-Abdeckkappen und
Kunststoffbordprofilen,
Stützenhalter als Alu gem.
Einbauvorschrift des
Herstellers.
Material: LM-stranggepr. weiß in
Anpassung an Bestand
Der Abstand zur fertiggestellten
WDVS-Fassade und der
Fensterbank-Abtropfkante muss mind.
3,5 cm betragen,
einschl. entsprechender
Wandanschlußprofile und
Anschluß(Dicht)gummi an den
Fensterrahmen aus
Kunststoff.
Ausladung:  bis 28 cm

In der Ausführung ist einzukalkulieren:
- zwischen Basisprofil und der
Alu-Fensterbank ist
  durchlaufend eine selbstklebende,
wasser- und
  diffusionsdichte Dichtungsbahn als
Wannenausbildung
  einzulegen und auf dem Mauerwerk
zu verkleben
  inkl. Untergrundvorbereitung mit
Primer,
  seitliche Ausbildung als Wanne incl.
Antidröhnbelag
  unter Fensterbank verklebt
einbauen,
- Abgleichen und Herrichten des
Untergrundes für Einbau
  Fensterbank

Der Einbau der Fensterbänke erfolgt
auf vorhandenes
Brüstungsmauerwerk.

Die genauen Maße sind vor Fertigung
zwingend am Bau zu nehmen!

Folgende Fensterbankmaße sind als
Stückpreise zu
kalkulieren

wie vor beschreiben
Länge = ca. 3,95 m
Ausladung: bis ca. 28 cm

Ausführung der Leistung nur in
Abstimmung und auf Anweisung
durch den AG/Bauleitung an
vorbeschriebenen Fenstern.
Abrechnung zum Nachweis.
Menge: 7,000 St

**08.3 ALU-Fensterbänke Länge ca. 2,70m**
ALU-Fensterbänke liefern und einbauen.
Edelstahlbefestigungsschrauben, mit
Kunststoff-Abdeckkappen und Kunststoffbordprofilen,
Stützenhalter als Alu gem. Einbauvorschrift des
Herstellers.
Material: LM-stranggepr. weiß in Anpassung an Bestand
Der Abstand zur fertiggestellten WDVS-Fassade und der
Fensterbank-Abtropfkante muss mind. 3,5 cm betragen,
einschl. entsprechender Wandanschlußprofile und
Anschluß(Dicht)gummi an den Fensterrahmen aus
Kunststoff.
Ausladung:  bis 28 cm

In der Ausführung ist einzukalkulieren:
- zwischen Basisprofil und der Alu-Fensterbank ist
  durchlaufend eine selbstklebende, wasser- und
  diffusionsdichte Dichtungsbahn als Wannenausbildung
  einzulegen und auf dem Mauerwerk zu verkleben
  inkl. Untergrundvorbereitung mit Primer,
  seitliche Ausbildung als Wanne incl. Antidröhnbelag
  unter Fensterbank verklebt einbauen,
- Abgleichen und Herrichten des Untergrundes für Einbau
  Fensterbank

Der Einbau der Fensterbänke erfolgt auf vorhandenes
Brüstungsmauerwerk.

Die genauen Maße sind vor Fertigung zwingend am Bau zu
nehmen!

Folgende Fensterbankmaße sind als Stückpreise zu
kalkulieren

wie vor beschreiben
Länge = ca. 2,70 m
Ausladung: bis ca. 28 cm

Ausführung der Leistung nur in Abstimmung und auf
Anweisung
durch den AG/Bauleitung an vorbeschriebenen Fenstern.
Abrechnung zum Nachweis.
Menge: 2,000 St

**08.4 ALU-Fensterbänke Länge ca. 2,05m**
ALU-Fensterbänke liefern und einbauen.
Edelstahlbefestigungsschrauben, mit
Kunststoff-Abdeckkappen und Kunststoffbordprofilen,
Stützenhalter als Alu gem. Einbauvorschrift des
Herstellers.
Material: LM-stranggepr. weiß in Anpassung an Bestand
Der Abstand zur fertiggestellten WDVS-Fassade und der
Fensterbank-Abtropfkante muss mind. 3,5 cm betragen,
einschl. entsprechender Wandanschlußprofile und
Anschluß(Dicht)gummi an den Fensterrahmen aus
Kunststoff.
Ausladung:  bis 28 cm

In der Ausführung ist einzukalkulieren:
- zwischen Basisprofil und der Alu-Fensterbank ist
  durchlaufend eine selbstklebende, wasser- und
  diffusionsdichte Dichtungsbahn als Wannenausbildung
  einzulegen und auf dem Mauerwerk zu verkleben
  inkl. Untergrundvorbereitung mit Primer,
  seitliche Ausbildung als Wanne incl. Antidröhnbelag
  unter Fensterbank verklebt einbauen,
- Abgleichen und Herrichten des Untergrundes für Einbau
  Fensterbank

Der Einbau der Fensterbänke erfolgt auf vorhandenes
Brüstungsmauerwerk.

Die genauen Maße sind vor Fertigung zwingend am Bau zu
nehmen!

Folgende Fensterbankmaße sind als Stückpreise zu
kalkulieren

wie vor beschreiben
Länge = ca. 2,05 m
Ausladung: bis ca. 28 cm

Ausführung der Leistung nur in Abstimmung und auf
Anweisung
durch den AG/Bauleitung an vorbeschriebenen Fenstern.
Abrechnung zum Nachweis.
Menge: 2,000 St

**08.5 ALU-Fensterbänke Länge ca. 1,20**
ALU-Fensterbänke liefern und einbauen.
Edelstahlbefestigungsschrauben, mit
Kunststoff-Abdeckkappen und Kunststoffbordprofilen,
Stützenhalter als Alu gem. Einbauvorschrift des
Herstellers.
Material: LM-stranggepr. weiß in Anpassung an Bestand
Der Abstand zur fertiggestellten WDVS-Fassade und der
Fensterbank-Abtropfkante muss mind. 3,5 cm betragen,
einschl. entsprechender Wandanschlußprofile und
Anschluß(Dicht)gummi an den Fensterrahmen aus
Kunststoff.
Ausladung:  bis 28 cm

In der Ausführung ist einzukalkulieren:
- zwischen Basisprofil und der Alu-Fensterbank ist
  durchlaufend eine selbstklebende, wasser- und
  diffusionsdichte Dichtungsbahn als Wannenausbildung
  einzulegen und auf dem Mauerwerk zu verkleben
  inkl. Untergrundvorbereitung mit Primer,
  seitliche Ausbildung als Wanne incl. Antidröhnbelag
  unter Fensterbank verklebt einbauen,
- Abgleichen und Herrichten des Untergrundes für Einbau
  Fensterbank

Der Einbau der Fensterbänke erfolgt auf vorhandenes
Brüstungsmauerwerk.

Die genauen Maße sind vor Fertigung zwingend am Bau zu
nehmen!

Folgende Fensterbankmaße sind als Stückpreise zu
kalkulieren

wie vor beschreiben
Länge = ca. 1,20 m
Ausladung: bis ca. 28 cm

Ausführung der Leistung nur in Abstimmung und auf
Anweisung
durch den AG/Bauleitung an vorbeschriebenen Fenstern.
Abrechnung zum Nachweis.
Menge: 9,000 St

**08.6 ALU-Fensterbank rund ca.2,20m Radius ca. 69,25cm liefern und einbauen.**
ALU-Fensterbänke rund liefern und einbauen.
Edelstahlbefestigungsschrauben, mit
Kunststoff-Abdeckkappen und Kunststoffbordprofilen,
Stützenhalter als Alu gem. Einbauvorschrift des
Herstellers.
Material: LM-stranggepr. weiß in Anpassung an Bestand
Der Abstand zur fertiggestellten WDVS-Fassade und der
Fensterbank-Abtropfkante muss mind. 3,5 cm betragen,
einschl. entsprechender Wandanschlußprofile und
Anschluß(Dicht)gummi an den Fensterrahmen aus
Kunststoff.
Ausladung:  bis 28 cm

In der Ausführung ist einzukalkulieren:
- runde Fensterbank
- zwischen Basisprofil und der Alu-Fensterbank ist
  durchlaufend eine selbstklebende, wasser- und
  diffusionsdichte Dichtungsbahn als Wannenausbildung
  einzulegen und auf dem Mauerwerk zu verkleben
  inkl. Untergrundvorbereitung mit Primer,
  seitliche Ausbildung als Wanne incl. Antidröhnbelag
  unter Fensterbank verklebt einbauen,
- Abgleichen und Herrichten des Untergrundes für Einbau
  Fensterbank

Der Einbau der Fensterbänke erfolgt auf vorhandenes
Brüstungsmauerwerk.

Die genauen Maße sind vor Fertigung zwingend am Bau zu
nehmen!

Folgende Fensterbankmaße sind als Stückpreise zu
kalkulieren

wie vor beschreiben
Länge = ca. 2,20 m
Radius = 69,25cm
Ausladung: bis ca. 28 cm

Ausführung der Leistung nur in Abstimmung und auf
Anweisung
durch den AG/Bauleitung an vorbeschriebenen Fenstern.
Abrechnung zum Nachweis.
Menge: 1,000 St

**08.7 Befestigung der erhaltenen nicht ausgetauschten**
Befestigung der erhaltenen nicht ausgetauschten
Bestandsaußenfensterbänke aus Aluminium an den neuen
Kuststofffenstern mit rostfreien Schrauben
Menge: 46,250 m

### Titel 09 Sonstige

**09.1 Stundenlohnarbeiten**
Stundenlohnarbeiten
für eventuell erforderliche Arbeiten die
nicht im
Leistungsverzeichnis erfaßt sind und
nur gegen
Nachweis und vorheriger
Beauftragung durch den AG zur
Ausführung kommen
Facharbeiter
Menge: 5,000 h

USt %: 19,00
